# Finestra per a teulades

- Propietat de l'arxiu: CYPE Ingenieros S.A.
- Format: FIEBDC-3/2016
- Programa: Generador de preus de la construcció. CYPE Ingenieros, S.A.
- Data: 01/06/2023
- Divisa: EUR
- Costos indirectes: 3 %
- IVA: 21 %

## L Fusteria, manyeria, vidres i proteccions solars

### LC Fusteria

#### LCN Finestres per a teulades

**LCN010** U Finestra per a teulades.
Finestra de coberta, model GGL CK01 2070 "VELUX", amb obertura giratòria d'accionament manual mitjançant barra de maniobra, de 55x70 cm, realitzada en fusta laminada de pi nòrdic amb tractament fungicida, acabat pintat, color blanc, amb pintura acrílica en base aquosa resistent als raigs UV, amb doble envidriament Laminat (70) (vidre interior laminar de 3+3 mm amb pel·lícula de baixa emissivitat tèrmica, cambra d'aire reomplerta de gas argó de 15 mm, vidre exterior trempat de 4 mm amb pel·lícula de baixa emissivitat tèrmica i separador d'acer inoxidable), en teulada de perfil ondulat de teula, fibrociment o materials similars, amb pendents de 15° a 90°, amb cèrcol d'estanquitat d'alumini, model EDW CK01 0000.
Inclou: Replanteig. Presentació, aplomat i anivellació del marc. Cargolat dels elements de fixació del marc. Segellat de junts perimetrals. Col·locació de tapajuntes. Col·locació d'accessoris. Realització de proves de servei.
Criteri d'amidament de projecte: Nombre d'unitats previstes, segons documentació gràfica de Projecte.
Criteri de mesura d'obra: Es mesurarà el nombre d'unitats realment executades segons especificacions de Projecte.

| Codi | Ut | Descripció | Rendiment | Preu | Import |
|---|---|---|---|---|---|
| mt22vtg012aaa | U | Finestra de coberta, model GGL CK01 2070 "VELUX", amb obertura giratòria d'accionament manual mitjançant barra de maniobra, de 55x70 cm, realitzada en fusta laminada de pi nòrdic amb tractament fungicida, acabat pintat, color blanc, amb pintura acrílica en base aquosa resistent als raigs UV, amb doble envidriament Laminat (70) (vidre interior laminar de 3+3 mm amb pel·lícula de baixa emissivitat tèrmica, cambra d'aire reomplerta de gas argó de 15 mm, vidre exterior trempat de 4 mm amb pel·lícula de baixa emissivitat tèrmica i separador d'acer inoxidable), aleta de ventilació amb filtre d'aire, marc i fulla amb doble junt d'hermeticitat i frontisses de fricció d'acer cromatitzat. (material) | 1 | 314 | 314.000 |
| mt22vtw100ca | U | Bastiment de base d'acer galvanitzat amb aïllament d'escuma de poliuretà, canal superior de drenatge i làmina impermeable perimetral BFX 1000, per a finestra de coberta, model BDX 2000 CK01 "VELUX", de 55x70 cm, per a teulada amb pendent superior a 15°. (material) | 1 | 55 | 55.000 |
| mt22vtw010caa | U | Cèrcol d'estanquitat d'alumini per a finestra de coberta, model EDW CK01 0000 "VELUX", de 55x70 cm, color gris, per teulada de perfil ondulat de teula, fibrociment o materials similars amb pendent superior a 15°. (material) | 1 | 88 | 88.000 |
| mo011 | h | Oficial 1ª muntador. (mà d'obra) | 1.079 | 28.39 | 30.633 |
| mo080 | h | Ajudant muntador. (mà d'obra) | 0.54 | 24.46 | 13.208 |
| % | % | Costos directes complementaris | 2 % | 500.841 | 10.017 |
|  |  | Costos directes |  |  | 510.858 |

Residus:
- col·locació: mt22vtw010caa; factor de residu 0.024

## Recursos

**mt22vtg012aaa** U Finestra de coberta
Dades tècniques: Cost energètic 460.794 MJ; Emissió de CO2 -10.094 kg
Residus:
- embalatge: re170203 Plàstic. (component de residu); rendiment 0.113 kg; Codi LER 17 02 03; Massa de l'element 1 kg; Volum 0.001667 m3
- embalatge: re170604 Materials d'aïllament diferents dels especificats en els codis 17 06 01 i 17 06 03. (component de residu); rendiment 0.025 kg; Codi LER 17 06 04; Massa de l'element 1 kg; Volum 0.001667 m3

**mt22vtw010caa** U Cèrcol d'estanquitat d'alumini per a finestra de coberta
Dades tècniques: Cost energètic 12.866 MJ; Emissió de CO2 0.928 kg; Codi LER 17 04 02; Massa de l'element 0.108 kg; Volum 0.000072 m3
Residus:
- embalatge: re170203 Plàstic; rendiment 0.008 kg
