# Sistema "VELUX" de lluerna per a teulades, sobre espai no habitable

- Propietat de l'arxiu: CYPE Ingenieros S.A.
- Format: FIEBDC-3/2016
- Programa: Generador de preus de la construcció. CYPE Ingenieros, S.A.
- Data: 04/07/2024
- Divisa: EUR
- Costos indirectes: 3 %
- IVA: 21 %

## L Fusteria, manyeria, vidres i proteccions solars

### LC Fusteria

#### LCN Finestres per a teulades

**LCN020** U Sistema "VELUX" de lluerna per a teulades, sobre espai no habitable.
Lluerna de coberta, sobre espai no habitable, model VLT 1000 "VELUX", amb obertura projectant, d'accionament manual mitjançant braçalet inferior, de 90x48 cm, realitzada en fusta de pi nòrdic, acabat envernissat, amb doble envidriament (-00H) (vidre interior Float de 3 mm, cambra d'aire de 10 mm, vidre exterior Float de 3 mm i separador d'acer galvanitzat), cèrcol d'estanquitat i valona d'alumini, en teulat amb pendents de 15° a 60°.
Inclou: Replanteig. Presentació, aplomat i anivellació de la lluerna. Fixació de la lluerna al buit deixat en el forjat. Segellat de junts perimetrals. Col·locació dels elements d'estanquitat. Realització de proves de servei.
Criteri d'amidament de projecte: Nombre d'unitats previstes, segons documentació gràfica de Projecte.
Criteri de mesura d'obra: Es mesurarà el nombre d'unitats realment executades segons especificacions de Projecte.

| Codi | Ut | Descripció | Rendiment | Preu | Import |
|---|---|---|---|---|---|
| mt22ltv010c | U | Lluerna de coberta, sobre espai no habitable, model VLT 1000 "VELUX", amb obertura projectant, d'accionament manual mitjançant braçalet inferior, de 90x48 cm, realitzada en fusta de pi nòrdic, acabat envernissat, amb doble envidriament (-00H) (vidre interior Float de 3 mm, cambra d'aire de 10 mm, vidre exterior Float de 3 mm i separador d'acer galvanitzat), cèrcol d'estanquitat i valona d'alumini. (material) | 1 | 156 | 156.000 |
| mo011 | h | Oficial 1ª muntador. (mà d'obra) | 0.899 | 29.34 | 26.377 |
| mo080 | h | Ajudant muntador. (mà d'obra) | 0.45 | 25.28 | 11.376 |
| % | % | Costos directes complementaris | 2 % | 193.753 | 3.875 |
|  |  | Costos directes |  |  | 197.628 |

## Recursos

**mt22ltv010c** U Lluerna de coberta
Dades tècniques: Cost energètic 1564.956 MJ; Emissió de CO2 -14.502 kg
Residus:
- embalatge: re170203 Plàstic. (component de residu); rendiment 0.107 kg; Codi LER 17 02 03; Massa de l'element 1 kg; Volum 0.001667 m3
- embalatge: re170604 Materials d'aïllament diferents dels especificats en els codis 17 06 01 i 17 06 03. (component de residu); rendiment 0.024 kg; Codi LER 17 06 04; Massa de l'element 1 kg; Volum 0.001667 m3
