# Sistema "VELUX" de ventana per a coberta plana

- Propietat de l'arxiu: CYPE Ingenieros S.A.
- Format: FIEBDC-3/2016
- Programa: Generador de preus de la construcció. CYPE Ingenieros, S.A.
- Data: 04/07/2024
- Divisa: EUR
- Costos indirectes: 3 %
- IVA: 21 %

## L Fusteria, manyeria, vidres i proteccions solars

### LC Fusteria

#### LCS Finestres per a cobertes planes

**LCS020** U Sistema "VELUX" de ventana per a coberta plana.
Finestra per a coberta plana, model CVP 060060 0073U "VELUX", practicable amb obertura projectant d'accionament manual fins a 15 cm mitjançant barra telescòpica, de 60x60 cm, marc i fulla de PVC, color blanc, amb aïllament interior de poliestirè, cúpula exterior transparent, parabòlica, ISD 0000, de polimetilmetacrilat (PMMA), doble envidriament interior aïllant de seguretat (73Q) (vidre interior laminar de 3+3 mm, cambra d'aire reomplerta de gas argó de 14,5 mm, vidre exterior Float de 4 mm amb recobriment aïllant i separador d'acer inoxidable). Totalment equipada, muntada i provada.
Inclou: Replanteig. Presentació, aplomat i anivellació del marc. Fixació del marc al buit deixat en el forjat. Segellat de junts perimetrals. Col·locació i fixació de la cúpula sobre el marc.
Criteri d'amidament de projecte: Nombre d'unitats previstes, segons documentació gràfica de Projecte.
Criteri de mesura d'obra: Es mesurarà el nombre d'unitats realment executades segons especificacions de Projecte.

| Codi | Ut | Descripció | Rendiment | Preu | Import |
|---|---|---|---|---|---|
| mt24vqp006a | U | Finestra per a coberta plana, model CVP 060060 0073U "VELUX", practicable amb obertura projectant d'accionament manual fins a 15 cm mitjançant barra telescòpica, de 60x60 cm, marc i fulla de PVC, color blanc, amb aïllament interior de poliestirè, cúpula exterior transparent, parabòlica, ISD 0000, de polimetilmetacrilat (PMMA), doble envidriament interior aïllant de seguretat (73Q) (vidre interior laminar de 3+3 mm, cambra d'aire reomplerta de gas argó de 14,5 mm, vidre exterior Float de 4 mm amb recobriment aïllant i separador d'acer inoxidable). (material) | 1 | 684 | 684.000 |
| mo011 | h | Oficial 1ª muntador. (mà d'obra) | 1.678 | 29.34 | 49.233 |
| mo080 | h | Ajudant muntador. (mà d'obra) | 0.839 | 25.28 | 21.210 |
| % | % | Costos directes complementaris | 2 % | 754.443 | 15.089 |
|  |  | Costos directes |  |  | 769.532 |

## Recursos

**mt24vqp006a** U Finestra per a coberta plana
Dades tècniques: Cost energètic 768.312 MJ; Emissió de CO2 73.011 kg
Residus:
- embalatge: re170203 Plàstic. (component de residu); rendiment 0.129 kg; Codi LER 17 02 03; Massa de l'element 1 kg; Volum 0.001667 m3
- embalatge: re170604 Materials d'aïllament diferents dels especificats en els codis 17 06 01 i 17 06 03. (component de residu); rendiment 0.027 kg; Codi LER 17 06 04; Massa de l'element 1 kg; Volum 0.001667 m3
