# Sistema "VELUX" de ventana per a coberta plana

- Propietat de l'arxiu: CYPE INGENIEROS, S.A.
- Format: FIEBDC-3/2002
- Divisa: EUR
- Costos indirectes: 3.00 %
- IVA: 21.00 %

## Q Cobertes

### QL Lluernaris

#### QLC Claraboies prefabricades

**QLC020** U Sistema "VELUX" de ventana per a coberta plana.
Finestra per a coberta plana, model CVP 060060 0073U "VELUX", practicable amb obertura projectant d'accionament manual fins a 15 cm mitjançant barra telescòpica, de 60x60 cm, marc i fulla de PVC, color blanc, amb aïllament interior de poliestirè, cúpula exterior transparent, parabòlica, ISD 0000, de polimetilmetacrilat (PMMA), doble envidriament interior aïllant de seguretat (73Q) (vidre interior laminar de 3+3 mm, cambra d'aire reomplerta de gas argó de 14,5 mm, vidre exterior Float de 4 mm amb recobriment aïllant i separador d'acer inoxidable). Totalment equipada, muntada i provada.
Inclou: Replanteig. Presentació, aplomat i anivellació del marc. Fixació del marc al buit deixat en el forjat. Segellat de junts perimetrals. Col·locació i fixació de la cúpula sobre el marc.
Criteri d'amidament de projecte: Nombre d'unitats previstes, segons documentació gràfica de Projecte.
Criteri de mesura d'obra: Es mesurarà el nombre d'unitats realment executades segons especificacions de Projecte.

| Codi | Ut | Descripció | Rendiment | Preu | Import |
|---|---|---|---|---|---|
| mt24vqp006a | U | Finestra per a coberta plana, model CVP 060060 0073U "VELUX", practicable amb obertura projectant d'accionament manual fins a 15 cm mitjançant barra telescòpica, de 60x60 cm, marc i fulla de PVC, color blanc, amb aïllament interior de poliestirè, cúpula exterior transparent, parabòlica, ISD 0000, de polimetilmetacrilat (PMMA), doble envidriament interior aïllant de seguretat (73Q) (vidre interior laminar de 3+3 mm, cambra d'aire reomplerta de gas argó de 14,5 mm, vidre exterior Float de 4 mm amb recobriment aïllant i separador d'acer inoxidable). (material) | 1.000 | 665.00 | 665.00 |
| op00ato010 |  | Tornavís. | 1.000 | 0.00 | 0.00 |
| mo011 | h | Oficial 1ª muntador. (mà d'obra) | 1.867 | 29.34 | 54.78 |
| mo080 | h | Ajudant muntador. (mà d'obra) | 0.933 | 25.28 | 23.59 |
| % | % | Costos directes complementaris | 2 % | 743.37 | 14.87 |
|  |  | Costos directes |  |  | 758.24 |
